# Metalizado, marco 3, Amarillo Oxido de Miro

- Propiedad del archivo: CONSTRUNARIO
- Formato: FIEBDC-3/2012
- Programa: Construnario Versión 3.51
- Fecha de los precios: 06/06/2024
- Divisa: EUR

| Código | Ud | Descripción | Precio |
|---|---|---|---|
| SIE5TG11233 | u | Metalizado, marco 3, Amarillo Oxido de Miro | 65.76 |
