# Cristal, marco 2, Rojo Oriental de Miro

- Propiedad del archivo: CONSTRUNARIO
- Formato: FIEBDC-3/2012
- Programa: Construnario Versión 3.51
- Fecha de los precios: 06/06/2024
- Divisa: EUR

| Código | Ud | Descripción | Precio |
|---|---|---|---|
| SIE5TG12023 | u | Cristal, marco 2, Rojo Oriental de Miro | 50.14 |
