# Tapa TV 2-3 agujeros, Blanco Polar de Style

- Propiedad del archivo: CONSTRUNARIO
- Formato: FIEBDC-3/2012
- Programa: Construnario Versión 3.51
- Fecha de los precios: 06/06/2024
- Divisa: EUR

| Código | Ud | Descripción | Precio |
|---|---|---|---|
| SIE5TG13380WH | u | Tapa TV 2-3 agujeros, Blanco Polar de Style | 5.56 |
