# Toma RJ45 CAT6E utp-Rutenbeck

- Propiedad del archivo: CONSTRUNARIO
- Formato: FIEBDC-3/2012
- Programa: Construnario Versión 3.51
- Fecha de los precios: 06/06/2024
- Divisa: EUR

| Código | Ud | Descripción | Precio |
|---|---|---|---|
| SIE5TG20271 | u | Toma RJ45 CAT6E utp-Rutenbeck | 17.09 |
