# Adaptador 51x51, Blanco Polar

- Propiedad del archivo: CONSTRUNARIO
- Formato: FIEBDC-3/2012
- Programa: Construnario Versión 3.51
- Fecha de los precios: 06/06/2024
- Divisa: EUR

| Código | Ud | Descripción | Precio |
|---|---|---|---|
| SIE5TG25570WH | u | Adaptador 51x51, Blanco Polar | 4.30 |
