# Tapa televisión 2 agujeros, Blanco Polar de Miro

- Propiedad del archivo: CONSTRUNARIO
- Formato: FIEBDC-3/2012
- Programa: Construnario Versión 3.51
- Fecha de los precios: 06/06/2024
- Divisa: EUR

| Código | Ud | Descripción | Precio |
|---|---|---|---|
| SIE5TG25610WH | u | Tapa televisión 2 agujeros, Blanco Polar de Miro | 2.91 |
