# Tecla decorada cromo bronce, difusor, Aluminio Metalizado de Miro

- Propiedad del archivo: CONSTRUNARIO
- Formato: FIEBDC-3/2012
- Programa: Construnario Versión 3.51
- Fecha de los precios: 06/06/2024
- Divisa: EUR

| Código | Ud | Descripción | Precio |
|---|---|---|---|
| SIE5TG62705CA01 | u | Tecla decorada cromo bronce, difusor, Aluminio Metalizado de Miro | 6.89 |
