# Tecla, difusor, símbolo luz, Negro Mate de Miro

- Propiedad del archivo: CONSTRUNARIO
- Formato: FIEBDC-3/2012
- Programa: Construnario Versión 3.51
- Fecha de los precios: 06/06/2024
- Divisa: EUR

| Código | Ud | Descripción | Precio |
|---|---|---|---|
| SIE5TG62705SB21 | u | Tecla, difusor, símbolo luz, Negro Mate de Miro | 6.96 |
