# Tecla bipolar I/O, difusor, Blanco Mate de Miro

- Propiedad del archivo: CONSTRUNARIO
- Formato: FIEBDC-3/2012
- Programa: Construnario Versión 3.51
- Fecha de los precios: 06/06/2024
- Divisa: EUR

| Código | Ud | Descripción | Precio |
|---|---|---|---|
| SIE5TG62705SW41 | u | Tecla bipolar I/O, difusor, Blanco Mate de Miro | 7.39 |
