# Tecla, símbolo campana, difusor, Blanco Polar de Miro

- Propiedad del archivo: CONSTRUNARIO
- Formato: FIEBDC-3/2012
- Programa: Construnario Versión 3.51
- Fecha de los precios: 06/06/2024
- Divisa: EUR

| Código | Ud | Descripción | Precio |
|---|---|---|---|
| SIE5TG62705WH11 | u | Tecla, símbolo campana, difusor, Blanco Polar de Miro | 3.74 |
