# Tecla doble persiana, cromo, Carbono Metalizado de Miro

- Propiedad del archivo: CONSTRUNARIO
- Formato: FIEBDC-3/2012
- Programa: Construnario Versión 3.51
- Fecha de los precios: 06/06/2024
- Divisa: EUR

| Código | Ud | Descripción | Precio |
|---|---|---|---|
| SIE5TG62765CC00 | u | Tecla doble persiana, cromo, Carbono Metalizado de Miro | 9.29 |
