# Tecla bipolar I/O, difusor, Antracita Cosso de Style

- Propiedad del archivo: CONSTRUNARIO
- Formato: FIEBDC-3/2012
- Programa: Construnario Versión 3.51
- Fecha de los precios: 06/06/2024
- Divisa: EUR

| Código | Ud | Descripción | Precio |
|---|---|---|---|
| SIE5TG72705AC41 | u | Tecla bipolar I/O, difusor, Antracita Cosso de Style | 7.40 |
