# M-SYS, zumbador empotrado 230V, Blanco Polar

- Propiedad del archivo: CONSTRUNARIO
- Formato: FIEBDC-3/2012
- Programa: Construnario Versión 3.51
- Fecha de los precios: 06/06/2024
- Divisa: EUR

| Código | Ud | Descripción | Precio |
|---|---|---|---|
| SIE5TG98758WH | u | M-SYS, zumbador empotrado 230V, Blanco Polar | 23.92 |
