# Tapa base enchufe seguridad 2 USB, Aluminio Metalizado de Miro

- Propiedad del archivo: CONSTRUNARIO
- Formato: FIEBDC-3/2012
- Programa: Construnario Versión 3.51
- Fecha de los precios: 06/06/2024
- Divisa: EUR

| Código | Ud | Descripción | Precio |
|---|---|---|---|
| SIE5UH10724AM30 | u | Tapa base enchufe seguridad 2 USB, Aluminio Metalizado de Miro | 5.17 |
