# Extractor de baño, autónomo e inteligente, modelo SILENT DUAL 230 de S&P. Velocidad ventilador: 2120 rpm

- Propiedad del archivo: CONSTRUNARIO
- Formato: FIEBDC-3/2012
- Programa: Construnario Versión 3.51
- Fecha de los precios: 06/03/2023
- Divisa: EUR

**5210641100** u Extractor de baño, autónomo e inteligente, modelo SILENT DUAL 230 de S&P. Velocidad ventilador: 2120 rpm
Precio: 222.16
Extractor de baño autónomo e inteligente. Ajusta su funcionamiento automáticamente a las condiciones ambientales y a los requerimientos de ventilación a través de detectores de presencia y sensores de humedad. El SILENT DUAL incorpora un algoritmo de control inteligente para adaptar automáticamente los ajustes de acuerdo a las condiciones ambiente, sin necesidad de interacción por parte del usuario. El SILENT DUAL aprende de su entorno y opera de acuerdo a él. Motor AC encargado de alcanzar el caudal requerido, minimizando el consumo y niveles de ruido para cumplir con los requerimientos de ventilación. Conexión directa dos cables (L, N). 220-240V50Hz, IP45, clase II, con protección térmica. Temperaturas de trabajo -5/40 Se suministra con compuerta extraíble Modelo SILENT DUAL 300 (220-240V 50HZ) RE.
