# Ventilador helicoidal de bajo nivel sonoro, modelo SILENT-100 CRZ DESIGN ECOWATT de S&P. Temporizador regulable

- Propiedad del archivo: CONSTRUNARIO
- Formato: FIEBDC-3/2012
- Programa: Construnario Versión 3.51
- Fecha de los precios: 06/03/2023
- Divisa: EUR

**5210611000** u Ventilador helicoidal de bajo nivel sonoro, modelo SILENT-100 CRZ DESIGN ECOWATT de S&P. Temporizador regulable
Precio: 158.28
Ventilador helicoidal de bajo nivel sonoro, modelo SILENT-100 CRZ DESIGN ECOWATT de S&P. Temporizador regulable Punto requerido Caudal - Presión Estática 0,000 N / m² Temperatura 20 °C Altitud 0 m Densidad 1,2 Kg / m³ Frecuencia 50 Hz Construcción Diámetro impulsión 99 mm Tamaño ventilador 100 Características del motor Número de Polos 2 Tensión 1-230V-50Hz Intensidad máxima absorbida 0,2 A Índice de protección IP45 Clase motor Punto de trabajo Velocidad ventilador 2691 Ventiladores helicoidales de bajo nivel sonoro, compuerta antirretorno incorporada, luz piloto de funcionamiento, caudal aproximado de 85 m3/h, motor brushless de corriente continua, de alto rendimiento y bajo consumo, 230V-50/60Hz, con rodamientos a bolas, montado sobre silent-blocks, IP45, Clase II, con protector térmico, para trabajar a temperaturas de hasta 40ºC. Con un consumo de sólo 5W, los extractores de la serie SILENT-ECOWATT están pensados para ser utilizados en aseos, cuartos de baño y pequeñas estancias, especialmente en instalaciones donde el extractor deba estar muchas horas en funcionamiento, lo que reportará un notable ahorro de energía. Incorporan 4 bandas transparentes intercambiables de colores azul, verde, rojo y amarillo, para adaptarse a cualquier diseño y ambiente.
