# Ventilador helicocentrífugo in-line, de bajo perfil, para conductos circulares, TD EVO-150 VAR de S&P

- Propiedad del archivo: CONSTRUNARIO
- Formato: FIEBDC-3/2012
- Programa: Construnario Versión 3.51
- Fecha de los precios: 06/03/2023
- Divisa: EUR

**5211007400** u Ventilador helicocentrífugo in-line, de bajo perfil, para conductos circulares, TD EVO-150 VAR de S&P
Precio: 323.51
Ventilador helicocentrífugo in-line, de bajo perfil, para conductos circulares, TD EVO-150 VAR de S&P Punto requerido Caudal - Presión Estática 0,000 N / m² Temperatura 20 °C Altitud 0 m Densidad 1,2 Kg / m³ Frecuencia 50 Hz Construcción Diámetro impulsión 150 mm Tamaño ventilador 150 Peso 3,00 kg Características del motor Número de Polos 2 Tensión 1-230V-50Hz Intensidad máxima absorbida 0,2 A Índice de protección IP44 Clase motor F Punto de trabajo Velocidad ventilador 2610 Ventilador helicocentrífugo in-line, de bajo perfil, para conductos circulares. Cuerpo motor ventilador desmontable, sin necesidad de manipular los conductos. Carcasa compacta de bajo perfil fabricada en plástico reforzado. Diseño de hélice optimizado, directrices y difusor de descarga, para aumentar el rendimiento y disminuir el nivel de ruido. Construcción hermética de doble inyección entre el cuerpo y el soporte, para evitar fugas de aire. Juntas de goma en las bridas, para mejorar la estanqueidad con los conductos. Silent-block entre motor y soporte, para reducir las vibraciones y reducir el nivel de ruido de la instalación, incluso en caso de regulación de velocidad. Motor Motor AC monofásico de 1 velocidad: Alimentación 1-230V-50HzV±10% 50Hz, IP44, clase F. – Con regulador de velocidad integrado. – Protección térmica de rearme manual. – Temperatura de trabajo: desde -20ºC hasta 60ºC. Marca S&P modelo TD EVO-150 VAR (220-240V 50/60HZ) N8.
