# Ventilador helicocentrífugo de bajo perfil, TD-2000/315SILENT ECOWATT de S&P

- Propiedad del archivo: CONSTRUNARIO
- Formato: FIEBDC-3/2012
- Programa: Construnario Versión 3.51
- Fecha de los precios: 06/03/2023
- Divisa: EUR

**5211988200** u Ventilador helicocentrífugo de bajo perfil, TD-2000/315SILENT ECOWATT de S&P
Precio: 1095.38
Ventilador helicocentrífugo de bajo perfil, TD-2000/315SILENT ECOWATT de S&P Punto requerido Caudal - Presión Estática 0,000 N / m² Temperatura 20 °C Altitud 0 m Densidad 1,2 Kg / m³ Frecuencia 50/60 Hz Construcción Diámetro impulsión 315 mm Tamaño ventilador 315 Peso 14,00 kg Características del motor Tensión 1-230V-50Hz Intensidad máxima absorbida 1,1 A Índice de protección IP44 Clase motor B Punto de trabajo Velocidad ventilador 2520 Modelos 1300 y 2000 Ventiladores helicocentrífugos in-line de bajo perfil, extremadamente silenciosos, fabricados en chapa de acero protegida por pintura epoxi poliéster, con elementos acústicos (aislamiento interior fonoabsorbente (M0) de fibra de vidrio, carcasa exterior tipo sandwich y embocadura aerodinámica), cuerpo-motor desmontable sin necesidad de tocar los conductos. Motor brushless de corriente continua, de alto rendimiento y bajo consumo, alimentación 230V±15%/50-60Hz, IP44, rodamientos a bolas y caja de bornes externa. Velocidad regulable 100% mediante potenciómetro ubicado en la caja de bornes o mediante control externo tipo REB-ECOWATT. Entrada analógica para controlar el ventilador con una señal externa de 0-10V. Capacitados para trabajar de -20 a +40ºC.
