# Ventilador helicoidal extraplano, DECOR-100 C de S&P

- Propiedad del archivo: CONSTRUNARIO
- Formato: FIEBDC-3/2012
- Programa: Construnario Versión 3.51
- Fecha de los precios: 06/03/2023
- Divisa: EUR

**5210001300** u Ventilador helicoidal extraplano, DECOR-100 C de S&P
Precio: 58.30
Ventilador helicoidal extraplano, DECOR-100 C de S&P Punto requerido Caudal - Presión Estática 0,000 N / m² Temperatura 20 °C Altitud 0 m Densidad 1,2 Kg / m³ Frecuencia 50 Hz Construcción Diámetro impulsión 98 mm Tamaño ventilador 100 Peso 0,44 kg Características del motor Tensión 1-230V-50Hz Intensidad máxima absorbida 0,08 A Índice de protección IPX4 Clase motor B Punto de trabajo Velocidad ventilador 2592 Ventiladores helicoidales extraplanos, con caudal aproximado de 100 m3/h, compuerta antirretorno incorporada, luz piloto de funcionamiento, motor 230V-50Hz, con rodamientos a bolas (modelos Z), IPX4, Clase II, con protector térmico, para trabajar a temperaturas de hasta 40ºC.
