# Ventilador centrífugo para funcionamiento continuo, ECOAIR DESIGN T de S&P

- Propiedad del archivo: CONSTRUNARIO
- Formato: FIEBDC-3/2012
- Programa: Construnario Versión 3.51
- Fecha de los precios: 06/03/2023
- Divisa: EUR

**5210612400** u Ventilador centrífugo para funcionamiento continuo, ECOAIR DESIGN T de S&P
Precio: 151.46
Ventilador centrífugo para funcionamiento continuo, ECOAIR DESIGN T de S&P Punto requerido Caudal - Presión Estática 0,000 N / m² Temperatura 20 °C Altitud 0 m Densidad 1,2 Kg / m³ Frecuencia 50 Hz Punto de trabajo Caudal 0,000 m³/s Presión estática 0,000 N / m² Presión dinámica 0,000 N / m² Presión total 0,000 N / m² Velocidad ventilador 3990 rpm Construcción Diámetro impulsión 99 mm Peso 0,57 kg Características del motor Tensión 1-230V-50Hz Índice de protección IPX4 Clase motor Ventiladores centrífugos concebidos para funcionamiento continuo a caudal constante y velocidad lenta, con posibilidad de pasar a velocidad rápida mediante interruptor (modelos S,T) o humidistato incorporado en el aparato (modelos H,M). Aseguran la renovación permanente de aire en viviendas unifamiliares. Equipados con motor brushless EC de corriente continua, de rotor externo, de alto rendimiento y bajo consumo, alimentación 90/260V-50/60Hz, protección IPX4, aislamiento Clase II, con rodamientos a bolas, montado sobre silent-blocks elásticos. Incorporan filtro metálico lavable, montado en la aspiracion. La velocidad mínima, que asegura el caudal constante de 15, 22, 30, 36, 45 ó 54 m3/h, es ajustable mediante microconmutador ubicado en el circuito impreso. Están concebidos para ser conectados a conductos de 100 mm de diámetro y pueden ser instalados tanto en pared como en techo. Por su bajo consumo, los extractores de la serie ECOAIR DESIGN están pensados para ser utilizados en aseos, cuartos de baño y pequeñas estancias, especialmente en instalaciones donde el extractor deba estar en funcionamiento permanentemente, lo que reportará un notable ahorro de energía.
