# Extractor centrífugo, de plástico ignífugo V0, con bandeja recogegrasa incorporada, y motor a 230V-50Hz, Clase B, CK-60 F de S&P

- Propiedad del archivo: CONSTRUNARIO
- Formato: FIEBDC-3/2012
- Programa: Construnario Versión 3.51
- Fecha de los precios: 06/03/2023
- Divisa: EUR

**5211319800** u Extractor centrífugo, de plástico ignífugo V0, con bandeja recogegrasa incorporada, y motor a 230V-50Hz, Clase B, CK-60 F de S&P
Precio: 189.87
Extractor centrífugo, de plástico ignífugo V0, con bandeja recogegrasa incorporada, y motor a 230V-50Hz, Clase B, CK-60 F de S&P Punto requerido Caudal - Presión Estática 0,000 N / m² Temperatura 20 °C Altitud 0 m Densidad 1,2 Kg / m³ Frecuencia 50 Hz Construcción Diámetro impulsión 116 mm Tamaño ventilador 60 F Peso 4,70 kg Características del motor Tensión 1-230V-50Hz Intensidad máxima absorbida 0,7 A Clase motor B Punto de trabajo Velocidad ventilador 2475 Extractores centrífugos, de plástico ignífugo V0, con filtro de acero inoxidable, bandeja recogegrasa, caudales de hasta 625 m3/h a descarga libre, motor 230V-50Hz, Clase II.
