# Campana de cocina tradicional, GE-60 E N METAL de S&P

- Propiedad del archivo: CONSTRUNARIO
- Formato: FIEBDC-3/2012
- Programa: Construnario Versión 3.51
- Fecha de los precios: 06/03/2023
- Divisa: EUR

**5215566900** u Campana de cocina tradicional, GE-60 E N METAL de S&P
Precio: 136.16
Campana de cocina tradicional, GE-60 E N METAL de S&P Punto de trabajo Caudal (m³/h) 224 Presión sonora - 3m [dB(A)] 42 Construcción Diámetro impulsión 120 mm Color gris Características del motor Potencia motor (W) 75 Tensión 230 Frecuencia (Hz) 50/60 Intensidad máxima absorbida 0,35A Campana de cocina empotrable tradicional. Filtro metálico. Compuerta antirretorno. Evacuación superior. Tubo de descarga de diámetro 120mm y color gris. Dispone de 3 velocidades. Potencia 75W y alimentación 230V. Marca S&P, modelo GE-60 E N METAL (230V50-60HZ).
