# Campana de cocina tradicional empotrable, GET-60 E Inox de S&P

- Propiedad del archivo: CONSTRUNARIO
- Formato: FIEBDC-3/2012
- Programa: Construnario Versión 3.51
- Fecha de los precios: 06/03/2023
- Divisa: EUR

**5215564500** u Campana de cocina tradicional empotrable, GET-60 E Inox de S&P
Precio: 171.00
Campana de cocina tradicional empotrable, GET-60 E Inox de S&P Punto de trabajo Caudal (m³/h) 300 Presión sonora - 3m [dB(A)] 36 Construcción Diámetro impulsión 120 mm Color acero inoxidable Características del motor Potencia motor (W) 100 Tensión 230 Frecuencia (Hz) 50/60 Intensidad máxima absorbida 0,9A Campana de cocina empotrable tradicional. Con visera telescópica filtrante. Iluminación halógena 2x28W. Filtro de aluminio, tipo profesional. Interruptor de seguridad. Compuerta antirretorno. Evacuación superior. Color acero inoxidable. Dispone de 3 velocidades. Potencia 100W y alimentación 230V. Anchura de la campana 600mm, diámetro del tubo de descarga 120mm.
