# Ventilador centrífugo de tejado, TPSB/2-190/060 de S&P

- Propiedad del archivo: CONSTRUNARIO
- Formato: FIEBDC-3/2012
- Programa: Construnario Versión 3.51
- Fecha de los precios: 06/03/2023
- Divisa: EUR

**5505003700** u Ventilador centrífugo de tejado, TPSB/2-190/060 de S&P
Precio: 382.68
Ventilador centrífugo de tejado, TPSB/2-190/060 de S&P Punto requerido Caudal - Presión Estática 0,000 N / m² Temperatura 20 °C Altitud 0 m Densidad 1,2 Kg / m³ Frecuencia 50 Hz Construcción Tamaño ventilador 190/060 Características del motor Número de Polos 2 Tensión 1-230V-50Hz Intensidad máxima absorbida 0,3 A Índice de protección IP44 Clase motor B Punto de trabajo Velocidad ventilador 2520 Ventiladores centrífugos de tejado, de bajo perfil, descarga horizontal, rodete de álabes hacia atrás, con cuerpo en poliamida, sombrero especial resistente a la intemperie y base en chapa de acero galvanizada. Conjunto motor-rodete equilibrado dinámicamente. Motor monofásico 230V - 50/60Hz, IP44, Clase F (Clase B modelo 190/060), rodamientos a bolas de engrase permanente y protector térmico. Incorpora caja de bornes remota IP65
