# Ventilador centrífugo de tejado de bajo perfil, TPSB-225/088 ECOWATT de S&P

- Propiedad del archivo: CONSTRUNARIO
- Formato: FIEBDC-3/2012
- Programa: Construnario Versión 3.51
- Fecha de los precios: 06/03/2023
- Divisa: EUR

**5505004000** u Ventilador centrífugo de tejado de bajo perfil, TPSB-225/088 ECOWATT de S&P
Precio: 1144.56
Ventilador centrífugo de tejado de bajo perfil, TPSB-225/088 ECOWATT de S&P Punto requerido Caudal - Presión Estática 0,000 N / m² Temperatura 20 °C Altitud 0 m Densidad 1,2 Kg / m³ Frecuencia 50/60 Hz Construcción Diámetro impulsión 208 mm Tamaño ventilador 225/088 Peso 6,00 kg Características del motor Tensión 1-230V-50Hz Intensidad máxima absorbida 1,1 A Índice de protección IP44 Clase motor B Punto de trabajo Velocidad ventilador 2900 Ventiladores centrífugos de tejado, de bajo perfil y descarga horizontal. Recomendados para extracciones desde cubierta en aplicaciones como viviendas, zonas comerciales y oficinas. Descripción - Muy bajo perfil. - Rodete de álabes hacia atrás, de alta eficiencia y soporte motor fabricados en poliamida negra inyectada de alta resistencia. - Sombrero especial inyectado en plástico y resistente a la intemperie. - Base en chapa de acero con tratamiento por cataforesis y capa de pintura poliéster negra. - Caja de bornes IP65, con soporte e interruptor paro/marcha. - Velocidad regulable 100% mediante potenciómetro ubicado en el interior de la caja de bornes o control remoto mediante REB-ECOWATT. - Control mediante señal analógica externa 0-10V. Motor Brushless EC de alta eficiencia y bajo consumo, rotor exterior, IP44. Alimentación 230V±10% - 50/60Hz.
