# Unidad de ventilación descentralizada con recuperación de calor para estancias individuales, PULSE 160 de S&P

- Propiedad del archivo: CONSTRUNARIO
- Formato: FIEBDC-3/2012
- Programa: Construnario Versión 3.51
- Fecha de los precios: 07/03/2023
- Divisa: EUR

**5144308400** u Unidad de ventilación descentralizada con recuperación de calor para estancias individuales, PULSE 160 de S&P
Precio: 846.82
Unidad de ventilación descentralizada con recuperación de calor para estancias individuales, PULSE 160 de S&P Punto de trabajo Caudal (m³/h) 43 Velocidad salida (m/s) 4 Presión sonora - 3m [dB(A)] 35 Construcción Características del motor Potencia motor (W) 2,8 Tensión 1-220-240V-50Hz Frecuencia (Hz) 50 Fase motor monofásico Unidad de ventilación descentralizada con recuperación de calor para estancias individuales, para aplicaciones domésticas o comerciales. Su diseño le permite adaptarse a cualquier ambiente. Rendimiento hasta 93%. Motor brushless con control electrónico, de muy bajo consumo. Sistema de ventilación mediante motor alternativo y recuperador de calor cerámico. Concebido para funcionamiento continuo, ajusta el caudal proporcionalmente según el grado de humedad, asegurando así la calidad del aire interior. Características - Intercambiador cerámico. -Sistema de ventilación alternativo. Ciclos de impulsión y extracción entre 50 y 70 segundos. - Filtro en ambos extremos del intercambiador. - No necesita control antiescarcha. - Caudal hasta 43 m3/h. - Tensión de alimentación: 220-240V, mediante el accesorio PULSE CONTROL PRO. - El control PULSE CONTROL PRO, con un consumo de 2,9W, puede comandar hasta 6 unidades. - 4 velocidades por control manual. - Control remoto, que permite la sincronización de hasta 6 equipos. - Caudal proporcional según higrostato.
