# Ventilador helicocentrífugo de bajo perfil, TD-1000/200 SILENT ECOWATT CAV de S&P

- Propiedad del archivo: CONSTRUNARIO
- Formato: FIEBDC-3/2012
- Programa: Construnario Versión 3.51
- Fecha de los precios: 07/03/2023
- Divisa: EUR

**5211006600** u Ventilador helicocentrífugo de bajo perfil, TD-1000/200 SILENT ECOWATT CAV de S&P
Precio: 775.73
Ventilador helicocentrífugo de bajo perfil, TD-1000/200 SILENT ECOWATT CAV de S&P Punto requerido Caudal - Presión Estática 0,000 N / m² Temperatura 20 °C Altitud 0 m Densidad 1,2 Kg / m³ Frecuencia 50 Hz Punto de trabajo Caudal 0,000 m³/s Presión estática 0,000 N / m² Presión dinámica 0,000 N / m² Presión total 0,000 N / m² Velocidad ventilador 2270 rpm Construcción Diámetro impulsión 198 mm Tamaño ventilador 1000 Peso 8,70 kg Características del motor Tensión 1-230V-50Hz Índice de protección IP44 Clase motor B Ventiladores helicocentrífugos de bajo perfil, extremadamente silenciosos, fabricados en material plástico, con elementos acústicos (estructura interna perforada que direcciona las ondas sonoras, y aislamiento interior fonoabsorbente que amortigua el ruido radiado), cuerpo-motor desmontable sin necesidad de tocar los conductos, juntas de goma en impulsión y descarga para reforzar la estanqueidad. Motor brushless de corriente continua, de alto rendimiento y bajo consumo, alimentación 230V±15%/50-60Hz, IP44, rodamientos a bolas y caja de bornes externa. Equipados con un un sensor que permite la creación de un sistema de caudal constante (CAV), tipo plug & play. Consigna de caudal ajustable en caja de bornes. Entrada analógica para controlar el ventilador con una señal externa de 0-10V. Capacitados para trabajar de -20 a +40ºC. Instalación completa en un solo aparato Permite mantener un caudal constante de aire, mediante un sensor incorporado que controla la velocidad del ventilador, sin necesidad de accesorios adicionales.
