# Persiana enrollable de aluminio extrusionado, PM-49 microperforada de Saxun. Espesor nominal: 9,27 mm

- Propiedad del archivo: CONSTRUNARIO
- Formato: FIEBDC-3/2012
- Programa: Construnario Versión 3.51
- Fecha de los precios: 13/03/2023
- Divisa: EUR

**025002** m2 Persiana enrollable de aluminio extrusionado, PM-49 microperforada de Saxun. Espesor nominal: 9,27 mm
Persiana enrollable de aluminio extrusionado, PM-49 microperforada de Saxun. Espesor nominal: 9,27 mm Espesor nominal 9,27 mm Superficie de cobertura (cerrada) 49 mm Superficie de cobertura (desplegada) 68,30 mm Área libre de aireación (desplegada) 8,05 % Número de lamas por metro 20,40 ud Peso lama 8,60 kg/m2 Unidad de embalaje 30 m/l Largo de producción de 5,80 a 6 m Diámetro mínimo de enrollamiento 50 mm La PM-49 Microperforada es una nueva lama de aluminio extrusionado que mejora considerablemente la aireación y la entrada de luz natural. Un nuevo diseño con unas dimensiones que permiten la optimización del tamaño del cajón, eje y motor. Disponible: paño y terminal; paño guías y terminal. Acabados: Blanco. Plata y RAL normalizado. Anodizado. Lacado madera.
