# Lama de aluminio perfilado, PS-78 de Saxun. Espesor nominal: 19,30 mm

- Propiedad del archivo: CONSTRUNARIO
- Formato: FIEBDC-3/2012
- Programa: Construnario Versión 3.51
- Fecha de los precios: 13/03/2023
- Divisa: EUR

**503060** m2 Lama de aluminio perfilado, PS-78 de Saxun. Espesor nominal: 19,30 mm
Lama de aluminio perfilado, PS-78 de Saxun. Espesor nominal: 19,30 mm Espesor de aluminio sin pintura 0,48 mm Espesor nominal 19,30 mm Superficie de cobertura 77,20 mm Número de lamas por metro 12,95 ud Peso lama densidad (75 kg/m3) 5,08 kg/m2 Unidad de embalaje 90 m/l Largo de producción de 5,50 a 7 m Diámetro mínimo de enrollamiento 70 mm Lama de aluminio perfilado, rellena de poliuretano, que contribuye a aumentar la resistencia de la persiana y eleva los niveles de aislamiento térmico y acústico de la misma, y que puede ser utilizada tanto para ventana como para puerta. Es compatible con el juego de tapón PS-78, de modo que podremos evitar el desplazamiento lateral de las lamas. Versiones disponibles: ciega Acabados: Blanco Plata y RAL normalizado Lacado madera
