# Lama de aluminio extrusionado de gran espesor, PS-79 de Saxun. Espesor nominal: 16,90 mm

- Propiedad del archivo: CONSTRUNARIO
- Formato: FIEBDC-3/2012
- Programa: Construnario Versión 3.51
- Fecha de los precios: 13/03/2023
- Divisa: EUR

**503012** m2 Lama de aluminio extrusionado de gran espesor, PS-79 de Saxun. Espesor nominal: 16,90 mm
Lama de aluminio extrusionado de gran espesor, PS-79 de Saxun. Espesor nominal: 16,90 mm Espesor nominal 16,90 mm Superficie de cobertura 78,70 mm *Área libre de aireación perforada 31,40 % Número de lamas por metro 12,70 ud Peso lama ciega 8,82 kg/m2 Peso lama tubular 9,60 kg/m2 Unidad de embalaje 30 m/l Largo de producción de 5,8 a 7 m Diámetro mínimo de enrollamiento 100 mm Tamaño ventanilla, lama perforada 31x85 mm Lama de aluminio extrusionado de gran espesor, especial para grandes superfícies, admite perforaciones para ventilación o entrada de luz con cristal de metacrilato. Esta lama puede ser ciega o perforada, para favorecer la entrada de la luz, así como tubular para ofrecer una mayor resistencia. Es compatible con el juego de tapón PS-79 y PS-79 Tubular, para la versión de la lama tubular, de modo que podremos evitar el desplazamiento lateral de las lamas. Versiones disponibles: Ciega, mixta, perforada, mixta con metacrilato, perforada con metacrilato Acabados: Blanco Plata y RAL normalizado Anodizado Lacado madera
