# Celosía de lama fija aluminio extrusionado, modelo D-5 de Saxun. Profundidad de lama: 50,00 mm

- Propiedad del archivo: CONSTRUNARIO
- Formato: FIEBDC-3/2012
- Programa: Construnario Versión 3.51
- Fecha de los precios: 13/03/2023
- Divisa: EUR

**050170** m2 Celosía de lama fija aluminio extrusionado, modelo D-5 de Saxun. Profundidad de lama: 50,00 mm
Celosía de lama fija aluminio extrusionado, modelo D-5 de Saxun. Profundidad de lama: 50,00 mm Profundidad de lama 50 mm Altura de lama 10 mm Peso de lama 0,32 kg/ml Distancia máxima entre puntos de fijación 950 mm Nº de lamas/ml 24,10 mm Paso 41,50 mm Ángulo inclinación lama 57º Perfilería marco 40x40 para solape - Perímetro / 40x40 auto roscado - Intermedio Solapes compatibles 30 / 50 / 80 Longitud máxima de lama aconsejada 950 mm Velocidad resistencia al viento (UNE-EN 13659:2016) 112 km/h Lama de aluminio extrusionado que se instala sobre un marco mecanizado. Con su instalación en marco 40x40 para solape tenemos la posibilidad de conseguir un sellado perfecto en las instalaciones de marcos de celosía fija en obra, mediante la incorporación de solapes. De este modo, ocultaremos las posibles imperfecciones de la edificación. Para más información, nuestro dossier técnico le ofrece detalladamente toda la nomenclatura técnica en celosías fijas. Acabados: Blanco Plata y Ral normalizado Anodizado Lacado madera
