# Celosía de lama móvil PVC, AP-75 de Saxun. Espesor: 74,50. Sistema: pivote

- Propiedad del archivo: CONSTRUNARIO
- Formato: FIEBDC-3/2012
- Programa: Construnario Versión 3.51
- Fecha de los precios: 13/03/2023
- Divisa: EUR

**054010** m2 Celosía de lama móvil PVC, AP-75 de Saxun. Espesor: 74,50. Sistema: pivote
Celosía de lama móvil PVC, AP-75 de Saxun. Espesor: 74,50. Sistema: pivote Profundidad de la lama 74,50 mm Anchura de la lama 15 mm Peso 0,54 kg/ml Nº de lamas/ml 14 (P) Paso máximo 69 mm Ángulo inclinación lama 0º-75º Manual Longitud máxima aconsejada 1600 mm Accionamiento Manual, mando PVC orientación Velocidad resistencia al viento (UNE-EN 13659:2016) CLASE 6 112 km/h Este modelo de celosia fabricada en aluminio es ideal para ventanas pues es accionada mediante un mando de orientación, con el que se pueden regular las necesidades de privacidad y protección solar en cada momento. Para más información, nuestro Dossier Técnico le ofrece detalladamente toda la nomenclatura técnica en celosías móviles. Acabado: Blanco
