# Celosía de lama móvil de aluminio, AP-75 de Saxun. Profundidad de lama: 74,50mm. Sistema pivote

- Propiedad del archivo: CONSTRUNARIO
- Formato: FIEBDC-3/2012
- Programa: Construnario Versión 3.51
- Fecha de los precios: 13/03/2023
- Divisa: EUR

**054015** m2 Celosía de lama móvil de aluminio, AP-75 de Saxun. Profundidad de lama: 74,50mm. Sistema pivote
Celosía de lama móvil de aluminio, AP-75 de Saxun. Profundidad de lama: 74,50mm. Sistema pivote Profundidad de la lama 74,50 mm Anchura de la lama 15 mm Peso 0,54 kg/ml Nº de lamas/ml 14 (P) Paso máximo 69 mm Ángulo inclinación lama 0º-75º Manual Longitud máxima aconsejada 1600 mm Accionamiento Manual, mando PVC orientación Velocidad resistencia al viento (UNE-EN 13659:2016) CLASE 6 112 km/h Dibújos técnicos Este modelo de celosía fabricada en aluminio es ideal para ventanas pues es accionada mediante un mando de orientación, con el que se pueden regular las necesidades de privacidad y protección solar en cada momento. Para más información, nuestro Dossier Técnico le ofrece detalladamente toda la nomenclatura técnica en celosías móviles. Acabados: Blanco Plata y Ral normalizado Anodizado Lacado maderas
