# Celosía de lama de aluminio, AC-150 de Saxun. Profundidad de lama: 150 mm. Sistema reja

- Propiedad del archivo: CONSTRUNARIO
- Formato: FIEBDC-3/2012
- Programa: Construnario Versión 3.51
- Fecha de los precios: 13/03/2023
- Divisa: EUR

**056064** m2 Celosía de lama de aluminio, AC-150 de Saxun. Profundidad de lama: 150 mm. Sistema reja
Celosía de lama de aluminio, AC-150 de Saxun. Profundidad de lama: 150 mm. Sistema reja Profundidad de lama 150 mm Anchura de lama 28 mm Peso de lama 0,99 kg/ml Nº de lamas/ml 7,30 (P) Paso máximo 137 mm Ángulo inclinación lama 0º-110º Manual / 0º-105º Motorizado Longitud máxima aconsejada 2150 mm Sistema Reja Accionamiento Manual y motorizado en el sistema pivote y sistema reja Resistencia al viento (UNE-EN 13659:2016) CLASE 6 112 km/h Nueva lama que permite una precisa regulación de la luminosidad de los espacios en la que está instalada, pasando prácticamente de la oscuridad absoluta a la máxima luminosidad, debido a que es compatible con el marco 40x50 c/sellado, el cual porta un felpudo en el perímetro interior que sella los espacios de holgura entre el marco y las lamas de celosía. Para más información, nuestro Dossier Técnico le ofrece detalladamente toda la nomenclatura técnica en celosías fijas como en celosías móviles. Acabados: Blanco Plata y RAL normalizado Anodizado Lacado madera
