# Lama de aluminio perfilado, Alugix-42 de Saxun

- Propiedad del archivo: CONSTRUNARIO
- Formato: FIEBDC-3/2012
- Programa: Construnario Versión 3.51
- Fecha de los precios: 13/03/2023
- Divisa: EUR

**015098** m2 Lama de aluminio perfilado, Alugix-42 de Saxun
Lama de aluminio perfilado, Alugix-42 de Saxun Espesor de aluminio sin pintura 0,23 mm Espesor nominal 8,80 mm Superficie de cobertura 42 mm Número de lamas por metro 23,81 ud Peso lama densidad (90 kg/m3) 2,31 kg/m2 Unidad de embalaje 48 lamas Largo de producción de 5,50 a 6,50 m Diámetro mínimo de enrollamiento 42 mm La nueva Super Alugix-42 es una lama de aluminio perfilado de la más alta calidad creada para aportar el máximo rendimiento en proyectos de obra nueva o reforma. Gracias a unas posibilidades técnicas y estéticas sin igual, Super Alugix-42 es la opción más exclusiva para espacios que necesitan la mayor resistencia y un aislamiento óptimo. Nuestro departamento de I+D+i entiende la innovación como la capacidad de mejorar la calidad de vida de las personas. La Super Alugix-42 lo consigue ofreciendo posibilidades tanto a usuarios como a profesionales en todo tipo de condiciones climáticas. Acabados: blanco y marfil Plata y bronce RAL normalizado Imitación madera Golden, nogal oscuro y pino nudo.
