# Lama de aluminio perfilado, Alugan-45 A.D. de Saxun

- Propiedad del archivo: CONSTRUNARIO
- Formato: FIEBDC-3/2012
- Programa: Construnario Versión 3.51
- Fecha de los precios: 13/03/2023
- Divisa: EUR

**015063** m2 Lama de aluminio perfilado, Alugan-45 A.D. de Saxun
Lama de aluminio perfilado, Alugan-45 A.D. de Saxun Características técnicas Espesor de aluminio sin pintura 0,27 mm Espesor nominal 8,20 mm Superficie de cobertura 44,60 mm Número de lamas por metro 22,42 ud Peso lama densidad (75 kg/m3) 2,96 kg/m2 Peso lama alta densidad (250 kg/m3) 4,30 kg/m2 Unidad de embalaje 360 ml Largo de producción de 5,50 a 6,50 m Diámetro mínimo de enrollamiento 42 mm Lama de aluminio perfilado, rellena de poliuretano en diferentes densidades, que contribuye a aumentar la resistencia de la persiana y eleva los niveles de aislamiento térmico y acústico de la misma. Es compatible con el juego de tapón Alugan-45, de modo que podremos evitar el desplazamiento lateral de las lamas. Acabados: blanco y marfil
