# Lama de PVC extrusionado, R-50 de Saxun

- Propiedad del archivo: CONSTRUNARIO
- Formato: FIEBDC-3/2012
- Programa: Construnario Versión 3.51
- Fecha de los precios: 13/03/2023
- Divisa: EUR

**014031** m2 Lama de PVC extrusionado, R-50 de Saxun
Lama de PVC extrusionado, R-50 de Saxun Espesor nominal 14 mm Superficie de cobertura 50 mm Número de lamas por metro 20 ud Peso lama 3,60 kg/m2 Unidad de embalaje 120 m/l Largo de producción 6 m Diámetro mínimo de enrollamiento 60 mm Lama de PVC extrusionado que ofrece una óptima garantía acústica y térmica, así como una gran estabilidad frente a la radiación solar. Disponible con o sin ranura, que permitirá cierta ventilación de la estancia, así como una mayor visibilidad. Acabados: Blanco, marfil y gris Imitación madera
