# Terminal reforzado PVC de Saxun

- Propiedad del archivo: CONSTRUNARIO
- Formato: FIEBDC-3/2012
- Programa: Construnario Versión 3.51
- Fecha de los precios: 13/03/2023
- Divisa: EUR

**014032** m2 Terminal reforzado PVC de Saxun
Acabados: Blanco, marfil y gris Imitación madera
