# Lama de aluminio extrusionado, PS-40 de Saxun. Espesor nominal: 8,20 mm

- Propiedad del archivo: CONSTRUNARIO
- Formato: FIEBDC-3/2012
- Programa: Construnario Versión 3.51
- Fecha de los precios: 13/03/2023
- Divisa: EUR

**015012** m2 Lama de aluminio extrusionado, PS-40 de Saxun. Espesor nominal: 8,20 mm
Lama de aluminio extrusionado, PS-40 de Saxun. Espesor nominal: 8,20 mm Espesor nominal 8,20 mm Superficie de cobertura 41,10 mm Número de lamas por metro 24,33 ud Peso lama 6,66 kg/m2 Unidad de embalaje 60 m/l Largo de producción de 5,80 a 6 m Diámetro mínimo de enrollamiento 42 mm Nuestra lama extrusionada de menores dimensiones que, sin embargo, ofrece una solución rápida y eficaz en cuanto a protección. Es compatible con el juego de tapón PS-40, de modo que podremos evitar el desplazamiento lateral de las lamas. Acabados: Bruto Blanco Plata y RAL normalizado Anodizado Lacado madera
