# Lama de aluminio extrusionado, PS-45 de Saxun. Autocierre, microperforada. Espesor nominal: 9mm

- Propiedad del archivo: CONSTRUNARIO
- Formato: FIEBDC-3/2012
- Programa: Construnario Versión 3.51
- Fecha de los precios: 13/03/2023
- Divisa: EUR

**015061** m2 Lama de aluminio extrusionado, PS-45 de Saxun. Autocierre, microperforada. Espesor nominal: 9mm
Lama de aluminio extrusionado, PS-45 de Saxun. Autocierre, microperforada. Espesor nominal: 9mm Espesor nominal 9 mm Superficie de cobertura (cerrada) 48,80 mm Superficie de cobertura (desplegada) 71,30 mm Área libre de aireación (desplegada) 8,85 % Número de lamas por metro 20,50 ud Peso lama 13,50 kg/m2 Unidad de embalaje 60 m/l Largo de producción de 5,8 a 6 m Diámetro mínimo de enrollamiento 60 mm Lama microperforada autocierre que permite una elevada aireación y luminosidad en la estancia, conservando la seguridad extra que aporta una lama autocierre. El sistema autocierre, permite un bloqueo sobre las juntas de goma de las guías laterales, evitando su apertura y guardando su hogar frente a intrusiones. Es compatible con el juego de tapón PM-45, de modo que podremos evitar el desplazamiento lateral de las lamas. Acabados: Bruto Blanco Plata y RAL normalizado Anodizado Lacado madera
