# Toldo de brazos extensibles, modelo Aura de Saxun

- Propiedad del archivo: CONSTRUNARIO
- Formato: FIEBDC-3/2012
- Programa: Construnario Versión 3.51
- Fecha de los precios: 13/03/2023
- Divisa: EUR

**024651** m2 Toldo de brazos extensibles, modelo Aura de Saxun
Toldo de brazos extensibles, modelo Aura de Saxun SALIDA BRAZOS MÍNIMA 1,50 m SALIDA BRAZOS MÁXIMA 2,50 m LÍNEA MÍNIMA 2,00 m LÍNEA MÁXIMA 4,00 m Opción perfecta y fácil de instalar para atender las necesidades de los espacios que requieren soluciones de pequeñas dimensiones. Gracias a la sección de sus brazos ofrece una mayor durabilidad y resistencia. Los sistemas de soportes independientes laterales integran una doble regulación del brazo de sustentación y extensión. Mayor durabilidad y resistencia por la sección de sus brazos. Sistemas de soportes independientes laterales donde se integran la doble regulación del brazo de sustentación y extensión.
