# Toldo de brazos extensibles, modelo Herta de Saxun

- Propiedad del archivo: CONSTRUNARIO
- Formato: FIEBDC-3/2012
- Programa: Construnario Versión 3.51
- Fecha de los precios: 13/03/2023
- Divisa: EUR

**024950** m2 Toldo de brazos extensibles, modelo Herta de Saxun
Toldo de brazos extensibles, modelo Herta de Saxun SALIDA MÍNIMA 1,50 m SALIDA MÁXIMA 3,00 m LÍNEA MÍNIMA 3,00 m LÍNEA MÁXIMA 6,00 m Toldo de doble salida ideal para su instalación en zonas donde no se dispone de ninguna pared, techo o superficie de apoyo, siendo muy útil en áreas libres de edificación. Sus brazos extensibles lo hacen la opción perfecta para negocios de hostelería que cuentan con terrazas amplias y buscan darle un toque especial. Gracias a su sólida estructura diseñada para sostener el mecanismo de protección solar articulado, se consigue una protección a ambos lados que la consolidan como solución para terrazas de restaurantes y hoteles. Perfiles de sustentación fabricados en acero, lo que garantiza su durabilidad. Tejido diseñado para enrollarse sobre un mismo tubo, lo que facilita la apertura y el cierre. Sustentación de la estructura a través de una base fija provista de orificios para un anclaje óptimo.
