# Toldo con cofre, modelo Kiara de Saxun

- Propiedad del archivo: CONSTRUNARIO
- Formato: FIEBDC-3/2012
- Programa: Construnario Versión 3.51
- Fecha de los precios: 13/03/2023
- Divisa: EUR

**024745** m2 Toldo con cofre, modelo Kiara de Saxun
Toldo con cofre, modelo Kiara de Saxun SALIDA BRAZOS MÍNIMA 1.50 m SALIDA BRAZOS MÁXIMA 4.00 m LINEA MINIMA 2.00 m Linea Máxima 6.00 m Un sistema de protección solar con una estética atractiva que reúne unas prestaciones prácticas y avanzadas para poder realizar instalaciones con gran rapidez y comodidad. Su estructura 100% metálica consigue un aspecto de color uniforme y elegante, ya que no integra elementos plásticos que afecten a la uniformidad cromática. Kiara es un toldo cofre que posibilita disfrutar de momentos entrañables en todos tipo de terrazas a la luz del día, resguardando perfectamente de la radiación solar a los usuarios. Sensaciones que no cesan cuando cae el sol, ya que ofrecemos posibilidades de iluminación LED tanto en los brazos como en el propio cofre. De este modo podrá disfrutar cada día de un atardecer inolvidable en la mejor compañía. ¿Qué es un toldo cofre? Un toldo cofre es un toldo que incorpora una protección del mecanismo y la lona cuando el sistema está recogido para evitar la suciedad del viento, la luz o la lluvia. Este sistema también permite mejorar la estética mediante la Ocultación de los elementos mecánicos de fijación. Opción con tapas en aluminio, lacadas en el mismo color que el cofre.
