# Toldo con cofre, modelo Aida de Saxun

- Propiedad del archivo: CONSTRUNARIO
- Formato: FIEBDC-3/2012
- Programa: Construnario Versión 3.51
- Fecha de los precios: 13/03/2023
- Divisa: EUR

**024519** m2 Toldo con cofre, modelo Aida de Saxun
Toldo con cofre, modelo Aida de Saxun SALIDA BRAZOS MÍNIMA 1,85 m SALIDA BRAZOS MÁXIMA 3,60 m LÍNEA MÍNIMA 2,50 m LÍNEA MÁXIMA 6,00 m Sistema cofre desarrollado pensando en la comodidad del instalador. Con una fijación única, ofrece flexibilidad y margen de maniobra para que su regulación resulte lo más sencilla posible. Sus líneas rectas y básicas son ideales para el estilo arquitectónico contemporáneo, consiguiendo la integración que persiguen tanto arquitectos como decoradores. Instalación a frente directa. Posibilidad de instalación a techo con soportes suplementarios. Permite su producción en dos colores diferentes en el perfil frontal y cofre. Línea hasta de 6 metros.
