# Toldo veranda, modelo Lina de Saxun. Motorizado

- Propiedad del archivo: CONSTRUNARIO
- Formato: FIEBDC-3/2012
- Programa: Construnario Versión 3.51
- Fecha de los precios: 13/03/2023
- Divisa: EUR

**022038** m2 Toldo veranda, modelo Lina de Saxun. Motorizado
Toldo veranda, modelo Lina de Saxun. Motorizado SALIDA MÍNIMA 2,00 m SALIDA MÁXIMA 4,00 m LÍNEA MÍNIMA 2,00 m LÍNEA MÁXIMA 5,00 m Atractivo y vanguardista sistema de toldo motorizado que permite el desplazamiento de una lona con tensión continua, proporcionada por un sistema de muelles tensores o pistones. Ideal para invernaderos, jardines y cubiertas de cristal, proporciona una sombra agradable de forma fácil y rápida para todo tipo de proyectos. La lona no entra en las guías, facilitando así el desagüe lateral. Incorporación de guía central que nos permite la unión de dos toldos y logrando así anchos mayores.
