# Toldo de brazos extensibles, modelo Zeres I de Saxun

- Propiedad del archivo: CONSTRUNARIO
- Formato: FIEBDC-3/2012
- Programa: Construnario Versión 3.51
- Fecha de los precios: 13/03/2023
- Divisa: EUR

**024652** m2 Toldo de brazos extensibles, modelo Zeres I de Saxun
Toldo de brazos extensibles, modelo Zeres I de Saxun SALIDA BRAZOS MÍNIMA 1,50 m SALIDA BRAZOS MÁXIMA 3,50 m LÍNEA MÍNIMA 2,50 m LÍNEA MÁXIMA 6,00 m El toldo Zeres I es un modelo monoblock creado para solucionar el reto que suponen grandes instalaciones tanto en el sector habitacional como en negocios. Una solución ágil, eficaz y sencilla de instalar que ofrece gran resistencia y prestaciones a fachadas de cualquier estilo arquitectónico. Mayor durabilidad y resistencia por la sección de sus brazos. Incorporación de varios soportes de sustentación a los que anclar el conjunto autoportante. Separación de los soportes de tubo de enrolle del tejido y de sustentación del brazo articulado.
