# Toldo punto recto, tensión, modelo Metis de Saxun

- Propiedad del archivo: CONSTRUNARIO
- Formato: FIEBDC-3/2012
- Programa: Construnario Versión 3.51
- Fecha de los precios: 13/03/2023
- Divisa: EUR

**022131** m2 Toldo punto recto, tensión, modelo Metis de Saxun
Toldo punto recto, tensión, modelo Metis de Saxun SALIDA BRAZOS MÍNIMA 0,80 m SALIDA BRAZOS MÁXIMA 1,50 m LÍNEA MÍNIMA 1,50 m LÍNEA MÁXIMA 6,00 m Sistema toldo estor que integra los brazos en los laterales del toldo permitiendo una recogida en la que quedan plegados verticalmente sobre la pared. Sistema ideal para ventanas puesto que abarcan 180º, llegando a proteger todo el hueco. El interior del brazo lleva instalado un muelle que ejerce una presión constante y evita movimientos por la acción del viento. Tracción constante de la lona. Opción de sujeción a techo o pared. Cobertura totalmente vertical.
