# Cortina de cristal, modelo Astron de Saxun

- Propiedad del archivo: CONSTRUNARIO
- Formato: FIEBDC-3/2012
- Programa: Construnario Versión 3.51
- Fecha de los precios: 13/06/2023
- Divisa: EUR

**70100** m2 Cortina de cristal, modelo Astron de Saxun
Cortina de cristal, modelo Astron de Saxun ANCHO MÁXIMO POR HOJA: 1.20 m ALTO MÁXIMO POR HOJA: 2.80 m La Cortina de Cristal Astron presenta una estructura con hasta cinco carriles que permite una gran versatilidad a nivel de diseño, pudiendo realizar combinaciones desde 3 hasta 10 hojas.Permite cubrir grandes espacios con una mínima visión de los perfiles. Además la guía inferior puede instalarse oculta para enrasar el vidrio al suelo interior. La gran durabilidad de los componentes garantiza una alta resistencia a los agentes climáticos. La posibilidad de recoger todas las hojas en un lateral, abre el espacio como si no existiera la pared instalada. El sistema de montaje es sencillo y en seco, lo que facilita la instalación limpia.
