# Combinación completa de sirena y flash estroboscópico Roshni de Zettler.Con base profunda (IP65)

- Propiedad del archivo: CONSTRUNARIO
- Formato: FIEBDC-3/2012
- Programa: Construnario Versión 3.51
- Fecha de los precios: 14/03/2023
- Divisa: EUR

**20-118** u Combinación completa de sirena y flash estroboscópico Roshni de Zettler.Con base profunda (IP65)
Precio: 72.74
Sirena con flash tipo Flashni, color rojo, con caja alta de superficie, grado de protección IP65. Certificada EN54.3
