# Retenedor magnético de puertas 3-87-0351 de Zettler. Electroimán de 24V con interruptor

- Propiedad del archivo: CONSTRUNARIO
- Formato: FIEBDC-3/2012
- Programa: Construnario Versión 3.51
- Fecha de los precios: 14/03/2023
- Divisa: EUR

**3-87-0351** u Retenedor magnético de puertas 3-87-0351 de Zettler. Electroimán de 24V con interruptor
Precio: 36.47
Retenedor magnético de puertas 3-87-0351 (Electroimán) de 24V con interruptor. Fuerza de retención 200N. Fabricado en plástico ABS. Incluye placa articulada. Certificado CE.
